# Ausbau
Angebotsaufforderung (GAEB 90, DA83)
Währung: EUR
Auftraggeber: N.A.

## Leistungsverzeichnis
Datum: 17.02.26

### Gewerk 01 Baustelleneinrichtung

#### Titel 01.01 Baustelleneinrichtung

**01.01.0010 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**01.01.0020 Baustelle räumen Sämtl. LV-Abschn.**
StL-Nr. 21910111201
Baustelle von allen Geräten, Anlagen, Einrichtungen und
dgl. räumen. Benutzte Flächen und Wege entsprechend dem
ursprünglichen Zustand herrichten. Soweit nicht für
bestimmte Leistungen für das Räumen der Baustelle gesonderte Positionen im Leistungsverzeichnis enthalten
sind, gilt die Pauschale
für alle Leistungen sämtlicher Abschnitte des Leistungsverzeichnisses.
Menge: 1,000 Psch

**01.01.0030 Koordinierungspauschale**
Pauschale für zusätzliche Aufwendungen bei der
Koordinierung der Straßenbauarbeiten mit den anderen,
gleichzeitig in der Ausführung befindlichen Gewerken,
sowie den Leistungen anderer TöB und Anlieger
Menge: 1,000 Psch

**01.01.0040 Grundstückszufahrt. aufrechterhalt.**
Aufrechterhaltung der vorhandenen Grundstückszufahrten
und der Zufahrten zu den angrenzenden Garagentrakten
während der gesamten Bauzeit.
Alle notwendigen Absprachen mit den Anliegern, dem AG
und der örtlichen Bauleitung sowie die Aufwendungen für
das ggf. erforderliche Verlegen von Stahlplatten bzw.
das mehrmalige Anschütten mit Tragschichtmaterial in
einer Dicke bis zu 30 cm  zum höhenmäßigen Erreichen
der einzelnen Zufahrten sind mit dieser Position
abgegolten.

kalkulierte Größe:
- 4 m³ pro Grundstückszufahrt
- 10 m³ pro Garagenzufahrt
Menge: 50,000 m3

**01.01.0050 Baudokumentation**
Baudokumentation erstellen mit folgenden Inhalt:
Fachunternehmererklärung
Abnahmeprotokolle
Verdichtungsnachweise
Materialzertifikate
Lieferscheine
Bestandspläne
Übergabe erfolgt in digitaler und einfach analoger
Ausfertigung spätestens mit der Schlussrechnung.
Die Übergabe der Baudokumentation entbindet nicht von
der Übergabe der Inhalte zu den gegebenen Vorschriften.
Menge: 2,000 St

**01.01.0060 Baugelände abräumen Aufwuchs*Steine/Mauer/Zaun Wst. Verwert. AN*S.Abr.Verwert.AN Übr.Räumg.Verw.AN**
StL-Nr. 21210600510015503
Baugelände abräumen. Baugelände nach Unterlagen des AG.
Auf dem Baugelände vorhanden.
Busch-, Hecken und Baumbestand sowie sonstiger Aufwuchs
bis zu 0,1 m Durchmesser, 1 m über dem Erdboden gemessen, einschließlich Wurzelwerk.
Steine, Betonreste, Mauerreste und abgängige Zäune.
Wurzelstöcke der Verwertung nach Wahl des AN zuführen.
Schlagabraum der Verwertung nach Wahl des AN zuführen.
Gesamtes Räumgut der Verwertung nach Wahl des AN zuführen.
Menge: 1,000 Psch

#### Titel 01.02 Sicherungsmaßnahmen

**01.02.0010 Suchgraben in Handschachtung herstellen Bodenklasse 3 - 5**
Suchgraben in Handschachtung nach Unterlagen des AG
herstellen. Aushub zur Wiederverwendung seitlich
lagern. Suchschachtung für Ver- und
Entsorgungsleitungen im Kabeltrassenbereich,
Graben nach Fertigstellung lagenweise verfüllen u.
fachgerecht verdichten,
Restaushubmaterial entsorgen;
Tiefe: bis 1,2 m; Breite: bis 0,4 m; Länge: bis 2m
Menge: 3,000 Stk

**01.02.0020 Verkehrssicherung liefern und vorhalten**
Verkehrssicherung liefern, vorhalten und betreiben.
Vorübergehende Sicherungsmaßnahmen durchführen.
Baustellensicherung, Arbeitsstelle kennzeichnen.
Vollsperrung IN Anlehnung an RP B  I/15
Einsatzzeit: Während der Bauzeit
Menge: 1,000 Stk

**01.02.0030 Verkehrsrechtliche Anordnung**
Verkehrsrechtliche Anordnung auf Nachweis je Bauobjekt
bei der zuständigen Verkehrsbehörde
(Straßenverkehrsbehörde im Landkreis Uckermark)
erwirken; Erstellung von anordnungsfähigen
Verkehrszeichenplänen in 3-facher Ausfertigung;
einschließlich der Abstimmung mit der
Straßenverkehrsbehörde im Landkreis Uckermark sowie
anfallender Gebühren
Menge: 1,000 Stk

**01.02.0040 Absteckung Achshauptpunkte, Flurgrenzen**
Vermessungsleistungen zur Absteckung der
Achshauptpunkte und Flurgrenzen ausführen.
Lage- und Höhenfestpunkte werden nicht durch den AG zur
Verfügung gestellt und sind von AN herzustellen.
Die Achshauptpunkte und Baufestpunkte sind einzumessen
und zu Kontrollzwecken während der gesamten Dauer der
Baumaßnahme zu vermarken und zu sichern, einschl.
Vorhaltung.
Ausgabe der Punkte erfolgt nach Koordinaten.
Die Absteckung erfolgt auf der Grundlage des vom AG
zu übergebenden Absteckplanes und des Deckenbuches für
die Fahrbahn.
Die Länge der Achse beträgt rd  600 m.
Nach erfolgter Erstabsteckung sind die örtliche
Bauüberwachung und der AG zu informieren.
Dem AG sind zwei Exemplare der Messungsaufzeichnungen
zu übergeben.

Durch den AG werden keine Lagefestpunkte bzw.
Höhenpunkte übergeben. Der Mehraufwand für den AN ist
in diese Position mit einzurechnen.
Menge: 1,000 Psch

**01.02.0050 Bestandsvermessung nach Fertigstellung**
1 Woche vor Abnahme der Bauleistung.
Vermessungsleistungen zur Bestandsaufnahme aller
erbrachten Leistungen ausführen.
Nach Abschluss der Bauarbeiten sind die kompletten
Verkehrsflächen, Entwässerungs-. und Nebenanlagen (ggf.
Leitungen, Schächte, Knotenpunkte, Straßen, Wege
einschließlich Borde u.s.w.), besonders an markanten
Hoch-, Tief- und Knickpunkten, lage- und höhenmäßig in
ETRS 89 / DHHN 92 einzumessen und im Bestandsplan
darzustellen.
Alle Punkte sind im amtlichen Bezugssystem aufzumessen.
Nebenanlagen wie Verkehrszeichen, Leiteinrichtungen,
Straßenlampen usw. sind lagemäßig einzumessen und
symbolisch darzustellen.
Höhenangaben sind auf das amtliche Höhenfestpunktnetz
zu beziehen und in DHHN 92 anzugeben. Lageangaben sind
georeferenziert im amtlichen Bezugssystem aufzumessen.
Nach Abschluss der Bauarbeiten ist dem AG der Bestand
gemäss DIN 2425 in folgender Form an den Auftraggeber
zu übergeben:
Die Bestandsunterlagen als Lageplan und Höhenplan
im Maßstab der Ausführungsunterlagen auf Papier und als
Datenträger im DXF-Format nach Koordinaten ETRS 89
2-fach).
Nur auf Anweisung des AG
Menge: 1,000 Psch

**01.02.0060 Baudokumentation**
Baudokumentation erstellen mit folgenden Inhalt:
Fachunternehmererklärung
Abnahmeprotokolle
Verdichtungsnachweise
Materialzertifikate
Lieferscheine
Bestandspläne
Übergabe erfolgt in digitaler und einfach analoger
Ausfertigung spätestens mit der Schlussrechnung.
Die Übergabe der Baudokumentation entbindet nicht von
der Übergabe der Inhalte zu den gegebenen Vorschriften.
Menge: 2,000 St

#### Titel 01.03 Bauhilfsleistungen

**01.03.0010 Probegefäß liefern 10-l-Blecheimer*Mithilfe Kprüf.**
StL-Nr. 21910171211
Probegefäß zur Aufnahme von Baustoffproben, für Kontrollprüfungen und für Rückstellproben des AG liefern.
Probegefäß = sauberer 10-l-Blecheimer mit dicht schließendem Deckel.
Mithilfe bei der Probennahme im Baubereich nach Angaben
des AG.
Menge: 10,000 St

**01.03.0020 Gegenpole für Kontrollpr. verlegen**
StL-Nr. 2191017379999
Gegenpole für Kontrollprüfungen nach Anweisung des AG
für die elektromagnetische Dickenmessung verlegen.
Gegenpol 'selbstklebende Aluminiumfolie,
Mindestabmessung 30 x 70 cm,
Mindestdicke 100 Mikrometer.'
Unterlage 'glatte Asphaltunterlage'
Menge: 20,000 St

**01.03.0030 Gegenpole für Kontrollpr. verlegen**
StL-Nr. 2191017379999
Gegenpole für Kontrollprüfungen nach Anweisung des AG
für die elektromagnetische Dickenmessung verlegen.
Gegenpol 'selbstklebende Aluminiumfolie,
Mindestabmessung 30 x 70 cm,
Mindestdicke 150 Mikrometer.'
Unterlage 'grobrauhe Asphaltunterlage (Fräsfläche)'
Menge: 20,000 St

**01.03.0040 Übergabe der Protokolle**
Der Bauüberwachung des Auftraggebers sind alle
Ergebnisse der Eigenüberwachungsprüfungen in Form der
Prüfprotokolle entsprechend den Technischen
Prüfvorschriften TP BF-StB einschließlich der
statistischen Auswertung (Entscheidungsregel) und der
Tagesprotokolle vor Überbauen der Lage eines Prüfloses
vorzulegen und zu übergeben.
Menge: 1,000 Psch

**01.03.0050 prov. Befestigung herst./beseit.**
Befestigung aus Asphaltfräsmaterial/STS 0/45
 für provisorische
Fußgängerführung, Zufahrten uns sonstige Angleichungen
herstellen
einschl. vorheriger Verdichtung des Untergrundes,
Vliesunterlage
während der Bauzeit
unterhalten und bei Erfordernis mehrfach nacharbeiten.
Nach Beendigung der Arbeiten Provisorium wieder
rückbauen und einer Wiederverwertung nach Wahl des AN
zuführen.
Material:  Asphaltfräsgut
Breite ,Einbaudicke,:
nach örtl. Gegebenheit
Menge: 50,000 m3

**01.03.0060 Aufrechterhaltung Müllentsorgung**
Für die Aufrechterhaltung der turnusmäßigen
Müllentsorgung über die gesamte Bauzeit
hat der AN eigenverantwortlich
Sorge zur tragen.
Die Leistungen erfolgen in Abstimmung mit dem
Entsorgungsunternehmen und den betroffenen Anwohnern.

Die Position schließt den Hin- und Rücktransport der
Mülltonnen, Müllcontainer, gelbe Säcke, Papiercontainer
und dergleichen ein.

Das Einsammeln und Verteilen der jeweiligen Behälter
hat am Abfuhrtag zu erfolgen.
Menge: 1,000 Psch

**01.03.0070 Gewährleistung der Abfuhr SW-Gruben**
Sicherung der Abfuhr in Abstimmung mit den Anleigern
Menge: 1,000 Psch

**01.03.0080 Bestandsvermessung nach Fertigstellung**
1 Woche vor Abnahme der Bauleistung.
Vermessungsleistungen zur Bestandsaufnahme aller
erbrachten Leistungen ausführen.
Nach Abschluss der Bauarbeiten sind die kompletten
Verkehrsflächen, Entwässerungs-. und Nebenanlagen (ggf.
Leitungen, Schächte, Knotenpunkte, Straßen, Wege
einschließlich Borde u.s.w.), besonders an markanten
Hoch-, Tief- und Knickpunkten, lage- und höhenmäßig in
ETRS 89 / DHHN 92 einzumessen und im Bestandsplan
darzustellen.
Alle Punkte sind im amtlichen Bezugssystem aufzumessen.
Nebenanlagen wie Verkehrszeichen, Leiteinrichtungen,
Straßenlampen usw. sind lagemäßig einzumessen und
symbolisch darzustellen.
Höhenangaben sind auf das amtliche Höhenfestpunktnetz
zu beziehen und in DHHN 92 anzugeben. Lageangaben sind
georeferenziert im amtlichen Bezugssystem aufzumessen.
Nach Abschluss der Bauarbeiten ist dem AG der Bestand
gemäss DIN 2425 in folgender Form an den Auftraggeber
zu übergeben:
Die Bestandsunterlagen als Lageplan und Höhenplan
im Maßstab der Ausführungsunterlagen auf Papier und als
Datenträger im DXF-Format nach Koordinaten ETRS 89
2-fach).
Menge: 1,000 Psch

#### Titel 01.04 Verrechnungssätze

**01.04.0010 Plattendruckversuch durchführen (STS)**
Plattendruckversuch nach DIN 18 134 für Kontrollprüfung
auf Schottertragschicht nach Angabe des AG durchführen.
Die Auswertung ist dem AG zu übergeben.
Ausführung im Bereich der Fahrbahn (STS) und
Bankette(OK).
Darstellung der Messergebnisse je durchgeführten
Plattendruckversuch.
Menge: 1,000 Stck

**01.04.0020 Stundenverrechnungssatz für Baumaschinen, Mobilbagger >= 9,00 to - 16,00 to**
Mobilbagger >= 9,00 to - 16,00 to;
einschließlich Tieflöffel,
Grabenräumlöffel, Greifer;
einschließlich Baumaschinist
Menge: 5,000 h

**01.04.0030 Stundenverrechnungssatz für Baumaschinen, Radlader bis 1,50 m3**
Radlader, Schaufelinhalt bis 1,50 m³,
einschließlich Baumaschinisten
Menge: 5,000 h

**01.04.0040 Stundenverrechnungssatz für Baumaschinen, Vibrationsplatte > 250 kg - 500 kg**
Vibrationsplatte > 250 kg bis 500 kg
Menge: 5,000 h

**01.04.0050 Stundenverrechnungssatz für Nutzfahrzeuge, Nutzfahrzeuge <= 7,50 to Nutzlast**
Nutzfahrzeuge <= 7,50 to Nutzlast
Menge: 5,000 h

**01.04.0060 Stundensatz für Facharbeiter**
Arbeiten im Stundenlohn dürfen nur in Ausnahmefällen
und auf besondere Anordnung der Bauleitung zur
Ausführung kommen. Sie werden nur vergütet, wenn die
Art, Zeit und Dauer der Arbeiten und die Namen der
Arbeiter auf gesonderten Stundenlohn-Zetteln aufgeführt
und spätestens am Ende der Arbeitswoche, in der die
Arbeiten durchgeführt wurden, der Bauleitung zur
Unterschrift vorgelegt werden. Die Verrechnungssätze
gelten unabhängig von der Anzahl der abgerechneten
Stunden und beinhalten Lohn- und Gehaltskosten,
Gemeinkostenanteile einschl. der Sozialbeiträge,
vermögenswirksame Leistungen und Lohnnebenkosten
(Auslösungen, Wegegelder). Stundenlohnarbeiten
Facharbeiter als Mischsatz enthalten: Auslösung,
Gemeinkosten
Menge: 5,000 h
Zuordnung: 511

**01.04.0070 Stundensatz für Helfer**
Arbeiten im Stundenlohn dürfen nur in Ausnahmefällen
und auf besondere Anordnung der Bauleitung zur
Ausführung kommen. Sie werden nur vergütet, wenn die
Art, Zeit und Dauer der Arbeiten und die Namen der
Arbeiter auf gesonderten Stundenlohn-Zetteln aufgeführt
und spätestens am Ende der Arbeitswoche, in der die
Arbeiten durchgeführt wurden, der Bauleitung zur
Unterschrift vorgelegt werden. Die Verrechnungssätze
gelten unabhängig von der Anzahl der abgerechneten
Stunden und beinhalten Lohn- und Gehaltskosten,
Gemeinkostenanteile einschl. der Sozialbeiträge,
vermögenswirksame Leistungen und Lohnnebenkosten
(Auslösungen, Wegegelder). Stundenlohnarbeiten Helfer
als Mischsatz enthalten: Auslösung, Gemeinkosten
Menge: 5,000 h
Zuordnung: 511

### Gewerk 02 Erdarbeiten

#### Titel 02.01 Erdarbeiten für Straßenbauarbeiten

**02.01.0010 Bankett schälen' 12 tief+ 6 hoch Bankett m. Bäumen Abschieben**
Bankett einschließlich Vegetationsdecke schälen durch
abschieben oder abfräsen. Erschwernisse durch Einbauten werden nicht
gesondert vergütet.
Breite '0,75....'
(21)
Dicke bis 20 cm(22)
Querneigung 12 v.H. am tiefliegenden und 6 v.H. am
hochliegenden Fahrbahnrand herstellen.
Bankett mit Bäumen.
Schälen durch abschieben.
Wurzelbereich der Bäume aussparen.
Schälgut seitlich lagern und im Zuge der Bauausführung
zur
 Angleichung der Bankette an den Bestand einbauen'....'
(51)
Menge: 1830,000 m

**02.01.0020 Oberboden liefern und andecken**
Mischboden (BG3 ) liefern und profilgerecht andecken.
Abgerechnet werden die angedeckten Flächen. Andeckung
auf: Pflanzflächen, Bankette an Seitenbereiche
Böschungen,
Seitenstreifen, Trennstreifen, Mulden u.ä.
Oberboden gesiebt, Maschenweite 15/15 bis 25/25 mm ph-
Wert: 6 - 8, Humusgehalt: 2 - 10 %,
Tongehalt 5 - 20 %, kf-Wert größergleich 1 x 10-5 m/s'
Bei Verkehrsflächen = Einbau 3 cm unter Fahrbahnrand.
Dicke der Andeckung ca. 15 cm.
Menge: 50,000 m³

**02.01.0030 Graben für Entwässerung**
Boden der Gräben profilgerecht ausheben, Böschung
1:1,5/Verbau bei
Notwendigkeit nach Wahl AN; mit Behinderung durch Ver-
und Entsorgungsleitungen,
Aushub seitlich lagern. Verfüllen und verdichten nach
den Zusätzlichen Technischen Vertragsbedingungen und
Richtlinien für Aufgrabungen in Verkehrsflächen
(ZTVA-StB), verdrängten Boden in Eigentum des AN
übernehmen und
ab transportieren.
Aushubtiefe bis 1,5 m,
Sohlenbreite der Gräben bis 1,00 cm
Bodenklassen 3 und 4.
Einschließlich Sicherung von vorhandenen
Leitungssystemen  im Grabenbereich.
Menge: 20,000 m

**02.01.0040 Grabenprofil herstellen Aushub -0,25 m3/m*Räumgut Verw.AN**
Graben profilgerecht herstellen.
Tiefe bis 1,25 m; Böschung 1:1,5
Räumgut der Verwertung nach Wahl des AN zuführen.
Menge: 50,000 m

**02.01.0050 Erosionsschutzma- tte verlegen Neigung 1:1,5-1:1 Kokos zweilagig, eins. 300-400 g/m2 Rand 15cm eingra. Überlappung 10 cm mit Holzpflöcken 3 Stück/m2**
StL-Nr. 22110755014111121
Erosionsschutzmatte auf Böschungen, in Mulden oder
Gräben nach Unterlagen des AG verlegen. Matte in ungespanntem Zustand auslegen. Abgerechnet wird die abgedeckte Fläche.
Neigung der Böschung über 1:1,5 bis 1:1.
Matte aus Kokos.
Zweilagig, gesteppt, mit einseitigem Netz aus Naturfaden.
Gewicht 300 bis 400 g/m2.
Oberen Rand 15 cm tief eingraben.
Überlappung der Bahnen ca. 10 cm.
Sichern der Matte mit Holzpflöcken 30 cm lang.
Anzahl = 3 Stück/m2.
Menge: 20,000 m2

**02.01.0060 Mulde herstellen**
Mulde herstellen. Boden profilgerecht lösen und laden,
Klasse 3 bis 6.
Breite_gesamt: 1,50 - 2,10 m, Muldenbreite_Sohle bis
0,70 m; Tiefe: 0,3 bis 0,5 m;
Andeckung mit 10 cm Oberboden, Rasensaat mit
Regelsaatmischung "Landschaftsrasen Standard ohne
Kräuter" nach RSM 7.1.1.,; Saatmenge: 20 g/m²
herstellen,
Bodenverwertung nach Wahl des AN auf zugelassene Kippe
entsorgen einschl. Kippgebühr;  Mengenermittlung nach
Herstellung der Muldenlänge in m
Menge: 200,000 m

**02.01.0070 Bankett - Schotterrasen profilgerecht herstellen**
Bankett profilgerecht herstellen und verdichten
Material = Mineralstoffgemisch für
Schottertragschichten nach TL SoB Stb 04/Fass. 07,
Körnung 0/32
oberhalb eines nach ZTV E-Stb hergestellten
Untergrundplanums, das Herstellen des Planums wird
gesondert vergütet. Einbaudicke Mineralstoffgemisch bis
30 cm,.
Bankettbreite = 0,75 m, Querneigung 6 v. H. am
höhergelegenen und 12 v. H.; Einbau 3 cm unter
Oberkante Fahrbahn; Verformungsmodul EV2 min. 80 MN/m2
Rasensaat herstellen wird gesondert vergütet;
Menge: 2000,000 m²

**02.01.0080 Bodenabtrag Verkehrsflächen. Handschachtung**
Boden in Handschachtung lösen und seitlich lagern,
Kommt nur zur Anwendung, wenn Maschinenschachtung nicht
möglich ist.
Menge: 5,000 m3

**02.01.0090 Boden lösen, laden und entsorgen, Klasse 3 bis 5**
Nicht überwachungsbedürftiger Boden aus
Abtragsbereichen Tiefeinbau für FSS, profilgerecht
lösen, laden; zur Angleichung der
Bankette/Und sonstige an die Seitenbereiche einbauen
und den Restboden der
Verwertung nach Wahl des AN zuführen.
Die Abrechnung erfolgt auf Nachweis durch Aufmaß,
Registerbeleg / Lieferschein und Wiegenote.
Das Herstellen des Planums wird gesondert vergütet
Menge: 505,000 m3

**02.01.0100 Kabel sichern erdverlegt*in Betrieb Fernmelde- u. E-kabel**
Das im Rohrgraben / in der Baugrube/Kofferbett
verlaufende Kabel
ist zu sichern. Erschwernisse bei den Erd- und Verbauarbeiten werden nicht gesondert vergütet.
Die Vorschriften und Anweisungen der Unterhaltungstraeger der Kabel sind zu beachten.
Kabel erdverlegt,
in Betrieb,
Fernmelde- u. E-kabel.
Menge: 50,000 m

**02.01.0110 Ausheben von Hand**
Ausheben von Hand als Zulage zu den Rodungsarbeiten.
Ausführung im Bereich zu bestehenden Kabeln, Leitungen,
Anlagen, ...entsprechend der Forderungen der jeweiligen
Anlagenbetreiber.
ca. 2 m3 je baum.
Menge: 1,000 Psch

**02.01.0120 Sonstige Leitungen sichern**
Zusätzliche Aufwendungen für Leitungssysteme von
Erschließungsträgern (e.dis, WZV u.a.) im Verlauf der
Kanaltrassen sind, zur Vermeidung von
Schäden/Sicherung, in Handschachtungen auzuführen.

Länge der Sicherungsstrecke in Teilstrecken,
Tiefe der Kabelachse unter Gelände bis 0,80-1,50 m.
Menge: 50,000 m

**02.01.0130 Leitungen kreuzen**
zusätzliche Aufwendungen für Erdarbeiten und für die
Sicherung kreuzende Leitungssysteme in den Kanaltrassen
Menge: 10,000 Stck

**02.01.0140 Graben herstellen gew. Boden Tiefe bis0,75 m '....' lag.i./verd. Aush.verdichten Abr. senkrecht**
G
raben profilgerecht herstellen. Straßenaufbruch wird gesondert vergütet.
In gewachsenem Boden. Homogenbereich nach Unterlagen
des AG.
Grabentiefe bis 1,25 m.
Breite der Grabensohle 'für Beleuchtungskabel; einschl.
Abdeckband....'
(31)
Aushub zur Wiederverwendung innerhalb der Baustelle
lagern, nach Verlegen der Leitung in Graben
einschließlich Leitungszone einbauen und verdichten
einschl. ggf. erforderlicher Wasserzugabe.
Zum Verfüllen nicht verwendeten Aushub in Auftragsbereichen profilgerecht einbauen und verdichten
einschl. ggf. erforderlicher Wasserzugabe.
Abgerechnet wird mit senkrechten Wänden. Grabenbreite
nach DIN 18 300 ohne Berücksichtigung eines Verbaus.
Menge: 450,000 m3

#### Titel 02.02 ungebundene Tragschichten

**02.02.0010 Frostschutzschic- ht herstellen '....' 0/32 '....' '....' Quers. Unterl. AG Abrechng. Auftrag**
StL-Nr. X22211220990059911
Frostschutzschicht herstellen. Erschwernisse durch
Einbauten, Schächte und Straßenabläufe werden gesondert vergütet.
In Verkehrsflächen '....'
(21)

Baustoffgemisch 0/32.
Umweltrelevante Merkmale des Baustoffgemisches '....'
(41)
Verdichtungsgrad/Verformungsmodul '....'
(42)

Einbaudicke nach Unterlagen des AG.
Abgerechnet wird nach Auftragsprofilen.
Menge: 490,000 m3

**02.02.0020 Schottertragschicht herstellen, STS 0/45,**
Schottertragschicht herstellen; in Verkehrsflächen,
Belastungsklasse 0,3 bis 1,0; Natursteinschotter
gebrochen;
Körnung 0/45, liefern, profilgerecht, lagenweise
einbauen und verdichten.
Verdichtungsgrad/Verformungsmodul 120 MN/m2;
Einbaudicke = 20 cm - Mindesteinbaudicke
Baustoffgemisch aus natürlichen Gesteinskörnungen;
Anforderung Umweltverträglichkeit Z = 0.
Die Herstellung von Teilabschnitten und Kleinflächen
ist Bestandteil der Leistung und wird nicht gesondert
vergütet. Aktuelle Materialprüfzeugnisse sind vor
Lieferung dem AG nachzuweisen,
Kosten für Nachweise / Prüfzeugnisse werden nicht
gesondert vergütet.
Die Herstellung des Planums ist im Leistungsumfang
integriert,
Abgerechnet wird nach Aufmaß.
Menge: 5100,000 m2

**02.02.0030 Schottertragschi- cht herstellen '....' 0/45 'Prifilausgleich**
Schottertragschicht herstellen. Erschwernisse durch
Einbauten, Schächte und Straßenabläufe werden gesondert vergütet.
In Verkehrsflächen 'Fahrbahn....'
(21)
Baustoffgemisch 0/45.
Umweltrelevante Merkmale des Baustoffgemisches
'.zertifiziert...'
(31)
Einbaudicke '..als Profilausgleich..'
(41)
Menge: 147,000 m³

**02.02.0040 STS aus natürlichem Material**
STS für Angleichungen
bis 30 cm STS aus Naturstein
Nur auf Anweisung AG
Menge: 25,000 m³

### Gewerk 03 Abbruch und Rückbauleistungen

#### Titel 03.01 Abbruch Betonwerksteine

**03.01.0010 Betondecke schneiden Volle Tiefe Dicke 15 - 20 cm**
StL-Nr. 2151140091200
Betondecke schneiden.
In voller Tiefe senkrecht und geradlinig schneiden.
Dicke der Betondecke über 15 bis 20 cm.
Menge: 25,000 m

**03.01.0020 Betonpflaster aufnehmen und zwischenlagen, Bettung aus Baustoffgemisch**
Pflasterdecke aus Betonsteinen aufnehmen,
Zwischenlagern
und im Zuge der Bauausführung setzen
Betonpflaster D=80 mm aufnehmen, einschl.
Bettung
In Gehwegen und Zufahrten Betonsteinpflaster verlegt in
Sand/ Brechsand,
Dicke der Bettung bis 4 cm, Fugenfüllung aus Sand,
Restmaterial entsprechend den gesetzlichen Bestimmungen
entsorgen
Menge: 75,000 m2
Zuordnung: 594

**03.01.0030 Betondecke_unbewehrt aufbrechen, laden und entsorgen**
Betondecke aufbrechen, aufnehmen und laden. Betonschutt
entsorgen.
unbewehrt. D=15cm
Menge: 20,000 m2
Zuordnung: 594

**03.01.0040 Rasengitterst./ Rasenfugenst. aufn. Rasengitterst. '....'**
StL-Nr. 22311505619
Rasengittersteine / Rasenfugensteine einschließlich
Kammerverfüllung aufnehmen.
Art = Rasengittersteine bis 12 cm dick.
Aufbruchgut 'aufnehmen, seitlich lagern und neusetzen,
höhenmäzige Angleichung; einschl. Baustoffe....'
(22)
Menge: 50,000 m2
Zuordnung: 594

**03.01.0050 Betonstraßenplatten laden und entsorgen**
Plattenbelag Betonstraßenplatten ca. 3,0 x 1,0m
aufnehmen,
laden und fachgerecht entsorgen;
Dicke: 15  20cm;
Einschließlich Bettung aus Mineralgemisch
Menge: 1700,000 m2
Zuordnung: 594

**03.01.0060 Betonstraßenplatten aufnehmen und neu verlegen**
Betonstraßenplatten aufnehmen, im Baustellenbereich
zwischenlagen; im Zuge einer Angleichung neu verlegen
Menge: 50,000 m2
Zuordnung: 594

#### Titel 03.02 Baumschutz

**03.02.0010 Ast absägen Ast-d 10-25 cm*Verw. Wahl AN**
StL-Nr. 211107747992007
Ast, Aststumpf oder Stämmling auf Astring absägen oder
auf Zugast zurücksetzen.
 Baumstandort 'LP 5 Zufahrt Station 1+810, Austriebe an
einem liegenden Baum ' Arbeitshöhe über Standfläche 'bis 0,5 m. '
Astdurchmesser über 10 bis 25 cm.
Schnittgut der Verwertung nach Wahl des AN zuführen.
Menge: 15,000 St

**03.02.0020 Lichtraumprofilschnitt durchf. 4,5m ü. Fahrbahn*0,75 m Abstand; Baum/Baumgruppen Verw. Wahl AN**
Lichtraumprofilschnitt durchführen. Äste erforderlichen
falls auf Astring absägen oder auf Zugast einkürzen.
Abgerechnet wird nach Stück Baum.
Höhe des lichten Raumes = 4,50 m über Fahrbahn.
Breite des seitlichen Sicherheitsraumes gemessen von
der Fahrbahnrandmarkierung = 0,75 m.
Schnittgut der Verwertung nach Wahl des AN zuführen.
Menge: 25,000 St

**03.02.0030 Totholz am Baum beseitigen Baumhöhe 15-20 m*Kronen-d 5-10 m Verw. Wahl AN**
StL-Nr. 2111077330427
Totholz am Baum nach Unterlagen des AG beseitigen. Tote
und gebrochene Äste ab 3 cm Durchmesser abschneiden,
vorhandene Überwallungen erhalten. Abgerechnet wird
nach Stück Baum.
Baumhöhe über 15,00 m bis 20,00 m.
Kronendurchmesser über 5,00 m bis 10,00 m.
Schnittgut der Verwertung nach Wahl des AN zuführen.
Menge: 10,000 St

**03.02.0040 Schutz für Baumstamm herstellen StU ü.150-200 cm*Polst.=flex.Drai. Brett 24 mm*Höhe mind. 2,00 m Material abbauen**
StL-Nr. 211107003411101
Schutz für Baumstamm durch Mantel mit Polsterung herstellen und während der Bauzeit vor- und unterhalten.
Der Mantel darf den Baumstamm und die Wurzelanläufe
nicht berühren.
Stammumfang über 150 bis 200 cm.
Polsterung des Stammes mit flexiblen Kunststoff- Drainrohren.
Mantel aus Brettern, 24 mm dick, lückenlos befestigen.
Mantelhöhe mindestens 2,00 m.
Schutz nach Beendigung der Bauarbeiten abbauen und entfernen.
Menge: 20,000 St

**03.02.0050 Hecken und Buschwerk roden Höhe 2 - 3 m*; ; im Baubereich**
Hecken und Buschwerk jeder Art mit Wurzelwerk roden.
Abgerechnet wird die Fläche in 1 m Höhe über dem Erdboden, bei niedrigeren Hecken die größte Ausdehnung.
Mittlere Höhe über 2 bis 3 m.
Lichtraumprofil (4,5 m) herstellen
Wurzellöcher unterhalb des Planums mit geeignetem Boden
verfüllen. Boden verdichten. Boden liefern.
Wurzelstöcke der Verwertung nach Wahl des AN zuführen.
Schlagabraum der Verwertung nach Wahl des AN zuführen.
Menge: 300,000 m2

**03.02.0060 Baum fällen/roden**
Baum fällen, höchstens 0,25 m über dem Erdboden
absägen. Wurzelstöcke roden; Sta.: 0+165, 0+327
Gemessen wird der Durchmesser 1 m über dem Erdboden.
Durchmesser 0,55 m.
Wurzelloch mit geeignetem Boden verfüllen.
Boden liefern.
Gesamtes Holz der Verwertung nach Wahl des AN zuführen.
Wurzelstöcke der Verwertung nach Wahl des AN zuführen.
Schlagabraum der Verwertung nach Wahl des AN zuführen.
Menge: 2,000 St

### Gewerk 04 Oberflächenbefestigung - Betonwerksteine

#### Titel 04.01 PFLASTERARBEITEN/Platten/Rasengitter

**04.01.0010 Pflasterfläche aus Betonpflaster grau 20/10/ 8 cm liefern und verlegen**
Pflasterfläche in grau aus Betonpflaster
20 x 10 x 8 cm herstellen.
Farbe: grau
Betonpflasterstein nach DIN EN 1338,
einschließlich aller erforderlichen Schnitte,

Das Bettungsmaterial ist zu liefern und gleichmäßig
gemischt, mit optimalem Wassergehalt einzubauen. Die
Oberfläche der Bettung muss in der Querneigung und
Ebenheit den Anforderungen an Pflasterdecken der DIN
18318 entsprechen. Als Bettungsmaterial ist eine
Korngruppe 0/5 (gebrochen, Sandanteil ca. 30%,Ecs35)
mit einem Schlagzertrümmerungswert SZ(8-12) < 22 zu
verwenden. Der Kornanteil < 0,063 mm darf 5,0 M.-%
nicht überschreiten. Die Betonpflastersteine sind
höhengerecht auf
ein 3-5 cm dickes Bettungsmaterial in einem Quer-
und/oder Längsgefälle von ca. 2 % zu verlegen.

Beim Verlegen ist die Fläche in erforderlichen
Abständen auszurichten und auf
Einhaltung der Maßvorgaben sowie Fugenverläufe zu
überprüfen. Ein Fugenabstand von 3-5 mm  im Mittel 4 mm
ist nach DIN 18 318 einzuhalten. Das Schließen der
Fugen muss kontinuierlich mit dem Baufortschritt
erfolgen. Für die Fugenfüllung empfiehlt sich ein
Edelbrechsand 0/2 (mit Wasserzugabe eingeschlämmt).
Alle verwendeten Mineralstoffe müssen der TL Gestein-
StB 2004 entsprechen.
Bei Verwendung unterschiedlicher Materialkombinationen
für Fuge und Bettung muss auf
deren Filterstabilität geachtet werden.

Oben beschriebene Betonpflastersteine gefertigt nach
DIN EN 1338 liefern, fachgerecht nach Verlegeplan und
eingehender technischer Beschreibung einbauen. Die
Verlegehinweise des Herstellers sind ebenso
Vertragsgrundlage, wie die DIN 18 318 und die ZTV
Pflaster 06. Die Produkte müssen vom Güteschutz (BGB)
fremdüberwacht sein, halbe Steine sind
einzukalkulieren.
Menge: 100,000 m2

**04.01.0020 Betonformstein_Muldenstein BR30/30 Fundament C12/15 D 20cm**
Muldenstein aus Betonformsteinen Form BR 30/30,
Witterungswiderstand D, Abriebwiderstand I,
Biegezugfestigkeit T, Fundament aus Beton mit einer
Zusammensetzung C 16/22 DIN EN 206 und DIN 1045-2,
Dicke 20 cm, Fugen verfüllen mit hydraulisch gebundenem
Fugenfüllstoff.
Menge: 15,000 m
Zuordnung: 532

#### Titel 04.02 Bordsteine

**04.02.0010 Tiefbord liefern und in Beton setzen**
Tiefbord 8/20/100cm, aus Beton, Farbe Grau, liefern und
fachgerecht in Beton C20/25 setzen und mit einer
Rückenstütze versehen. Bettung: D=15cm, Rückenstütze
D=15cm.
Einschließlich erforderlicher Schneidarbeiten und
Nebenleistungen.
Menge: 20,000 m
Zuordnung: 594

**04.02.0020 Rundborde Liefern und setzen**
Menge: 80,000 m
Zuordnung: 594

### Gewerk 05 Oberflächenbefestigung - sonstige Decksc

#### Titel 05.01 bituminöse Deckschicht

**05.01.0010 Asphalttragsch. aus AC 22 T N herst Bk 1,0 Dicke 8 cm Bitumen 50/70 '....'**
Asphalttragschicht aus Asphalttragschichtmischgut AC 22
T n herstellen.
In Verkehrsflächen der Belastungsklasse Bk1,0-3,2
Einbaudicke = 10 cm.
Bindemittel = 50/70.
Einbau 'Bereiche mit teilweise Handeinbau'
Menge: 4020,000 m2

**05.01.0020 Bitumenemulsion aufsprühen**
Bitumenemulsion zur Herstellung des
Schichtenverbundes aufsprühen. Auf
Verkehrsflächen der
Belastungsklassen Bk 0,3 bis Bk1,8.
Unterlage 'frisch und gefräst '

Ausführung in Teilflächen manuell.
Bindemittel = C40B5-S.
Bindemittelmenge '200 - 400 g/m2 '

vor Einbau Asphaltdeckschicht.
Menge: 4100,000 m2

**05.01.0030 Asphaltdecksch. aus AC 11 D N herst Bk0,3-Bk1,8 Dicke 4,0 cm Bitumen 50/70 m. Thermobehälter**
StL-Nr. 21881333811100002
Asphaltdeckschicht aus Asphaltbeton für Asphaltdeckschichten AC 11 D N herstellen.
In Verkehrsflächen der Belastungsklassen Bk0,3 bis
Bk1,8.
Einbaudicke = 4 cm.
Bindemittel = 50/70.
Anlieferung des Asphaltmischguts in thermoisolierten
Transportbehältern.
Menge: 4020,000 m2

**05.01.0040 Asphaltbefestigu- ng trennen schneiden Dicke ü. 12-18 cm**
StL-Nr. 2188130381004
Asphaltbefestigung geradlinig trennen.
Trennen durch Schneiden.
Dicke der Asphaltbefestigung über 12 bis 18 cm.
Menge: 15,000 m

**05.01.0050 Abstumpfungsmaßnahme durchführen**
Abstumpfungsmaßnahme zur
Erhöhung der Anfangsgriffigkeit durch
gleichmäßiges Aufbringen und
Einwalzen von Abstreukörnung
durchführen. Nicht gebundene
Abstreukörnung aufnehmen und der
Verwertung nach Wahl des AN
zuführen. Abstreukörnung =
Lieferkörnung 1/3. Abstreumenge = 1
kg/m2. Manuell abstreuen.
Menge: 4000,000 m2

**05.01.0060 Randabdichtung herstellen Randmasse über 10-12 cm**
StL-Nr. 2188139223003
Flankenfläche des hochliegenden Randes der Asphaltschichten abdichten.
Abdichtung mit heiß zu verarbeitender bitumenhaltiger Masse zur Randabdichtung.
Dicke der abzudichtenden Asphaltbefestigung über 10 bis
12 cm.
Menge: 2440,000 m

**05.01.0070 Erschwernisse Einbauten Asphalt, Schächte, Straßenabläufe**
Erschwernis infolge Einbauten.
Erschwernisse beim herstellen von
Asphaltschichten, Die Vergütung
erfolgt unabhängig von der Anzahl der
Asphaltschichten nur einmal für das
Einbauteil. Einbauten:
Schachtabdeckungen,
Straßenabläufen, Kabelschächte,
Straßenabläufe
Menge: 1,000 Psch

**05.01.0080 Straßenkappen auf Höhe bringen**
Straßenkappe im Asphaltbereich auf Höhe bringen
(Straßenkappen für
verschiedene Medien z. B. Straßenkappe, für
Absperrarmatur DN 150 Fernwärme, Straßenkappe Schieber
DN 150 für Wasserleitung)
Menge: 5,000 Stck

**05.01.0090 Leitpfosten aufstellen Eingrabpf.o.Ausz. Typ R1, Kl. RA1 HB 1**
StL-Nr. 21782940310001001
Leitpfosten aus Niederdruckpolyäthylen (PE-HD) aufstellen. Erforderliche Erdarbeiten ausführen, die die Pfosten umgebende Fläche wieder herstellen, überschüssigen
Boden flächenhaft verteilen.
Eingrableitpfosten, Länge 1,60 m, ohne Auszugsicherung.
Retroreflektoren Typklasse R1, Klasse RA 1.
Leitpfosten in Boden, Homogenbereich HB 1 - FRS.
Menge: 20,000 St

**05.01.0100 Anschluss a. Fuge m. Fugenm. herst.*Deckschicht Tiefe 35 mm*Breite 15 mm Fugenmasse N1**
StL-Nr. 21911391291053002
Anschluss als Fuge mit Fugenmasse herstellen.
Fuge 'Längs- und Querfugen sowie als Randfugen vor
Borden, Gossen, Übergängen, Abläufen u. ä. einschl.
erforderlicher Schneidarbeiten zur Herstellung des
Fugenspalts.'
In der Asphaltdeckschicht ausbilden.
Fugenspalttiefe = 35 mm.
Fugenspaltbreite = 15 mm.
Mit heiß verarbeitbarer Fugenmasse Typ N1, einschließlich zugehörigem und zuvor aufgetragenem Voranstrichmittel.
Menge: 120,000 m

### Gewerk 06 Erneuerung DL

#### Titel 06.01 Freimachen des Baufeldes

**06.01.0010 Hecken und Buschwerk roden Höhe 2 - 3 m*; ; im Baubereich**
Hecken und Buschwerk, bis 5 cm DN, jeder Art mit
Wurzelwerk roden.
Abgerechnet wird die Fläche in 1 m Höhe über dem Erdboden, bei niedrigeren Hecken die größte Ausdehnung.
Mittlere Höhe über 3 bis 4 m.
Lichtraumprofil (4,5 m) herstellen
Wurzellöcher unterhalb des Planums mit geeignetem Boden
verfüllen. Boden verdichten. Boden liefern.
Wurzelstöcke der Verwertung nach Wahl des AN zuführen.
Schlagabraum der Verwertung nach Wahl des AN zuführen.
Menge: 200,000 m2

**06.01.0020 Baum fällen/roden**
Baum fällen, höchstens 0,25 m über dem Erdboden
absägen. Wurzelstöcke roden; Sta.: DL
Gemessen wird der Durchmesser 1 m über dem Erdboden.
Durchmesser bis 0,55 m.
Wurzelloch mit geeignetem Boden verfüllen.
Boden liefern.
Gesamtes Holz der Verwertung nach Wahl des AN zuführen.
Wurzelstöcke der Verwertung nach Wahl des AN zuführen.
Schlagabraum der Verwertung nach Wahl des AN zuführen.
Menge: 2,000 St

**06.01.0030 Geländer aufnehmen; setzen; beidseitig**
Bereich DL See;
Stahlgeländer in Beton gesetzt, aufnehmen zur
Wiederverwendung
im Baustellenbereich Zwischenlagern,
im Zuge des Bauablaufes setzen in Beton,
einschl. aller notwendiger Leistungen
Menge: 1,000 Psch

#### Titel 06.02 Abbruch arbeiten

**06.02.0010 Boden bzw. Fels lösen und verwerten '....' '....' Planum nicht ges.**
StL-Nr. 223806213990100
Boden bzw. Fels aus Abtragsbereichen profilgerecht
lösen, laden und nach Wahl des AN verwerten. Beschreibung der Homogenbereiche nach Unterlagen des AG. Die
Herstellung von Mulden und Gräben wird gesondert vergütet.
Abgerechnet wird nach Abtragsprofilen.
Homogenbereich 'Bereich DL nach Unterlage AG....'
(21)
Mehraushub '...Seitenbereiche Böschungen mit
Krautbewuchs
Böschung bie 60 grad.'
(22)
Das Herstellen des Planums wird nicht gesondert
vergütet.
Menge: 37,500 m3

**06.02.0020 Zulage zum Freilegen des Bestandes Rohr, DL**
Freilegen des Bestandes
Baustoffe zu Lasten des AN entsorgen
Menge: 1,000 Psch

**06.02.0030 Rückbau des Bestand DL**
Monolithisch hergestellter DL
Naturstein, Beton, Mauerwerk
laden und der Verwertung nach
Wahl des AN zuführen
Menge: 1,000 Psch

#### Titel 06.03 Erneuerung DL

**06.03.0010 Betonrohrleitung herstellen Rohr DN 600 Beton-Rohr K Dichtung '....' T ü. 1,25-1,75 m Überdeckg.ü.1-2 m**
StL-Nr. 22381032041192200
Entwässerungsrohrleitung aus Betonrohren nach statischen und konstruktiven Erfordernissen herstellen. An-
schluss an Schacht sowie Formstücke werden gesondert
vergütet.
Rohr DN/ID 600.
Rohr aus Beton, Form K.
Rohrverbindung mittels Muffe mit fest integrierter
Dichtung aus Elastomeren.
Bettung 'aus Beton C16/22, 20 cm, auf Kiesbett 10 cm
Profilgerecht
....'
(32)
Fließsohlentiefe über 1,25 bis 1,75 m.
Überdeckungshöhe über 1,00 bis 2,00 m.
Menge: 10,000 m

**06.03.0020 Grabenböschung/Sohlenbefestigung befestigen Breite bis 0,50 m Tiefe 1,00-2,00 m Böschg. 1 zu 1,5 einebnen '....' Dicke 10 cm**
Grabenböschung befestigen einschließlich Erdarbeiten
für Bettung und Befestigung. Abgerechnet wird die abgewickelte Fläche der Böschungsbefestigung.
Breite der Befestigung bis 0,50 m.
Grabentiefe über 1,00 bis 2,00 m.
Neigung der Grabenböschung = 1 zu 1,5.
Überschüssigen Boden seitlich einebnen.
Befestigung '.Wasserbausteine in Beton 22/32
...'
(41)
Dicke der Bettung = 10 cm.
Menge: 5,000 m2

**06.03.0030 Boden liefern und einbauen**
Material liefern, profilgerecht lagenweise einbauen
und verdichten.
Material = Grobkörniger Boden.
Einbaustelle = auf Anweisung AG; Kanal
Das Herstellen des Planums wird gesondert vergütet.
Abgerechnet wird nach Auftragsprofilen.
Menge: 30,000 m3

**06.03.0040 Fertigteil- Schacht herstellen BetFT 4034-1 DU = 1000 mm Steig. DIN 1211 l**
Fertigteil-Schacht mit Schachthals einschließlich der
Öffnungen für die Rohranschlüsse herstellen. Erforderliche Auflagerringe einbauen. Anschluss der
Rohrleitungen werden
nicht gesondert vergütet, sind Bestandteil des EP
Material = Betonfertigteil nach DIN 4034-Teil 1.
Schacht DU = 1000 mm.
Steigeisen zweiläufig nach DIN 1211, 4 St/m einbauen.
Lichte Schachttiefe über 1 bis 2,5 m.
Auflager = gewachsener Boden.
Schachtsohle mit Beton-Halbschale als Durchlaufrinne,
übrige Sohle aus Beton C 16/20 mit Zementglattstrich
herstellen.
Menge: 1,000 St

**06.03.0050 Schachtabdeckung aufsetzen DIN 19584, D,B*Deckel/Einlage**
Schachtabdeckung nach DIN 1229, mit lichter Weite mindestens 610 mm und rundem Rahmen, aufsetzen.
Klasse D 125 Ausführung nach DIN 19584,mit Rahmen aus
Gusseisen mit Beton.
Deckel mit dämpfender Einlage.
Schachtabdeckung zunächst provisorisch auflegen und
entsprechend Bauablauf Zug um Zug bis auf planmäßige
Höhe setzen.
Fuge zwischen Fertigteilen mit Mörtel MG III nach DIN
1053 unter Verwendung von mindestens 3 Distanzstücken
entsprechender Festigkeit füllen. Füllung glattstreichen.
Menge: 1,000 St

**06.03.0060 Böschungsstück einbauen (Zul) Rohr DN 300*Beton*Anlauf 1 zu 1,5**
StL-Nr. 2061103720112
Böschungsstück einbauen. Vergütet wird der Mehraufwand
gegenüber der bis zur unteren Vorderkante des
Böschungsstückes durchgemessenen Rohrleitung.
Rohr DN 300.
Material = Beton.
Neigung des Anlaufs 1 zu 1,5.
Menge: 1,000 St

#### Titel 06.04 DL Sta.: 0+300

**06.04.0010 Vorhandenen DL erweitern**
DL DN 200 am Kopfende um ca 75 cm verlängern
Ein-und Auslauf mit Grassoden befestigen
Menge: 1,000 Psch

**06.04.0020 Sicherung Böschung**
Böschungs- und Auslaufsicherung durch Wasserbausteine
in Beton c 22/32
Auslauf in 45 grad
Menge: 1,000 Psch

#### Titel 06.05 DL Sta.: 0+720

**06.05.0010 Betonstraßenplatten laden und entsorgen**
Plattenbelag Betonstraßenplatten ca. 3,0 x 1,0m
aufnehmen,
laden und fachgerecht entsorgen;
Dicke: 15  20cm;
Einschließlich Bettung aus Mineralgemisch
Menge: 5,000 m2
Zuordnung: 594

**06.05.0020 KG-PE Wandverstärkt herstellen Rohr DN 600 Beton-Rohr K Dichtung '....' T ü. 1,25-1,75 m Überdeckg.ü.1-2 m**
Entwässerungsrohrleitung aus PE-KG nach statischen und konstruktiven Erfordernissen herstellen. An-
schluss an Schacht sowie Formstücke werden gesondert
vergütet.
Rohr DN/ID 300.
Rohr, Form K.
Einschl. Erdarbeiten.
Bettung 'auf Kiesbett'
(32)
Fließsohlentiefe über 1,00  bis 1,15 m.
Überdeckungshöhe über 70 cm
Menge: 10,000 m

### Gewerk 07 Stichstraße

#### Titel 07.01 Erdarbeiten

**07.01.0010 Bankett profilgerecht herstellen Gemischtk. Boden*12 tief+ 6 hoch*DPR 100**
Bankett profilgerecht herstellen. Erschwernisse durch
Einbauten, Schächte und Straßenabläufe werden nicht
gesondert
vergütet.
Baustoff = Gemischtkörniger Boden, Boden liefern.
 Einschl. Ansaat
 Breite 1,00 m
Querneigung 12 v.H. am tiefliegenden und 6 v.H. am
hochliegenden Fahrbahnrand.
 Einbau 3 cm unter OK Pflaster
Verdichtungsgrad DPR mindestens 100 v. H.
Menge: 150,000 m2

**07.01.0020 Boden bzw. Fels lösen und verwerten Klasse 3 bis 5* Profilg.lösen Planum gesondert**
Nicht überwachungsbedürftiger Boden bzw. Fels/Fräsgut
aus Ab-
tragsbereichen, im Fahrbahnbereich lösen, laden und der
Verwertung nach
Wahl des AN zuführen. Die Herstellung von Mulden und
Gräben wird gesondert vergütet. Abgerechnet wird nach
Abtragsprofilen.
Klasse 3 bis 5.
Profilgerecht lösen.
Das Herstellen des Planums wird gesondert vergütet.
Menge: 110,000 m3

**07.01.0030 Untergrundverbesserung durchführen Einb./VerdichtenMaterial liefern Abrechng. Auftrag**
Untergrundverbesserung durchführen.

Material in Auskofferung einbauen und verdichten.
Material Frostschutzschicht 0/45 (31)
Material liefern.
Abgerechnet wird nach Auftragsprofilen
Menge: 20,000 m3

**07.01.0040 Planum herstellen Abweichung +-2 cm*Verf. 45 MN/m2**
StL-Nr. 21210625524
Planum herstellen.
Max. Abweichung von der Sollhöhe +2/-2 cm.
Verformungsmodul =  45 MN/m2
Menge: 350,000 m2

#### Titel 07.02 Asphaltarbeiten

**07.02.0010 Asphalttragsch. aus AC 22 T N herst Bk1,8-Bk0,3 '....' Bitumen 50/70**
StL-Nr. 222113148192000
Asphalttragschicht aus Asphalttragschichtmischgut
AC 22 T N herstellen. Anlieferung des Asphaltmischguts
in thermoisolierten Transportbehältern.
In Verkehrsflächen der Belastungsklassen Bk1,8 bis
Bk0,3.
Einbau 'Vollgebundene Bauweise; 22 cm; mehrlagig, heiß
auf Heiß....'
(22)
Bindemittel = 50/70.
Menge: 320,000 m2

**07.02.0020 Bitumenemulsion aufsprühen**
Bitumenemulsion zur Herstellung des
Schichtenverbundes aufsprühen. Auf
Verkehrsflächen der
Belastungsklassen Bk 0,3 bis Bk1,8.
Unterlage 'frisch und gefräst '

Ausführung in Teilflächen manuell.
Bindemittel = C40B5-S.
Bindemittelmenge '200 - 400 g/m2 '

vor Einbau Asphaltdeckschicht.
Menge: 320,000 m2

**07.02.0030 Asphaltdecksch. aus AC 11 D N herst Bk0,3-Bk1,8 Dicke 4,0 cm Bitumen 50/70 m. Thermobehälter**
StL-Nr. 21881333811100002
Asphaltdeckschicht aus Asphaltbeton für Asphaltdeckschichten AC 11 D N herstellen.
In Verkehrsflächen der Belastungsklassen Bk0,3 bis
Bk1,8.
Einbaudicke = 4 cm.
Bindemittel = 50/70.
Anlieferung des Asphaltmischguts in thermoisolierten
Transportbehältern.
Menge: 320,000 m2

**07.02.0040 Abstumpfungsmaßnahme durchführen**
Abstumpfungsmaßnahme zur
Erhöhung der Anfangsgriffigkeit durch
gleichmäßiges Aufbringen und
Einwalzen von Abstreukörnung
durchführen. Nicht gebundene
Abstreukörnung aufnehmen und der
Verwertung nach Wahl des AN
zuführen. Abstreukörnung =
Lieferkörnung 1/3. Abstreumenge = 1
kg/m2. Manuell abstreuen.
Menge: 320,000 m2

**07.02.0050 Randabdichtung herstellen Randmasse über 10-12 cm**
StL-Nr. 2188139223003
Flankenfläche des hochliegenden Randes der Asphaltschichten abdichten.
Abdichtung mit heiß zu verarbeitender bitumenhaltiger Masse zur Randabdichtung.
Dicke der abzudichtenden Asphaltbefestigung über 10 bis
12 cm.
Menge: 200,000 m

**07.02.0060 Asphaltbefestigu- ng trennen schneiden Dicke ü. 12-18 cm**
StL-Nr. 2188130381004
Asphaltbefestigung geradlinig trennen.
Trennen durch Schneiden.
Dicke der Asphaltbefestigung über 12 bis 18 cm.
Menge: 15,000 m

**07.02.0070 Erschwernisse Einbauten Asphalt, Schächte, Straßenabläufe**
Erschwernis infolge Einbauten.
Erschwernisse beim herstellen von
Asphaltschichten, Die Vergütung
erfolgt unabhängig von der Anzahl der
Asphaltschichten nur einmal für das
Einbauteil. Einbauten:
Schachtabdeckungen,
Straßenabläufen, Kabelschächte,
Straßenabläufe
Menge: 3,000 Psch

### Gewerk 08 Oberflächenentwässerung

**08.0010 Grabenprofil herstellen Aushub -0,25 m3/m*Räumgut Verw.AN**
Graben profilgerecht herstellen.
Tiefe bis 1,25 m; Böschung 1:1,5
Räumgut der Verwertung nach Wahl des AN zuführen.
Menge: 20,000 m

**08.0020 Böschungsstück einbauen (Zul) Rohr DN 300*Beton*Anlauf 1 zu 1,5**
StL-Nr. 2061103720112
Böschungsstück einbauen. Vergütet wird der Mehraufwand
gegenüber der bis zur unteren Vorderkante des
Böschungsstückes durchgemessenen Rohrleitung.
Rohr DN 300.
Material = Beton.
Neigung des Anlaufs 1 zu 1,5.
Menge: 1,000 St

**08.0030 Stirnfläche sichern Soden 20 cm ü.Rs*Neigung 1:1,5**
StL-Nr. 11391036012
Stirnfläche mit Rohrleitung (Überfahrt) mit Kopfrasensoden sichern. Die Rasensoden 25/25 cm und 5-7 cm
dick lagenweise mit ausreichender Verzahnung in der
seitlichen Grabenböschung aufsetzen einschl. der erforderlichen Erdarbeiten. Abgerechnet wird die An-
sichtsfläche unter Abzug der Rohrquerschnittsfläche.
Rasensoden bis 20 cm über Rohrscheitel.
Böschungsneigung 1:1,5.
Menge: 2,000 m2

**08.0040 Grabensohle befestigen Sohlbreite 0,5 m*Tiefe bis 1 m Bodenkl. 3-5**
Grabensohle befestigen einschließlich Erdarbeiten für
Bettung und Befestigung. Überschüssigen Boden der Ver-
Wertung nach Wahl des AN zuführen.
Sohlbreite 0,5 m.
Grabentiefe bis 1,5 m.
In Boden der Klasse 3 bis 5.
Befestigung = Natursteinpflaster, Kantenlänge 15-25
cm, in 20 cm Beton C 12/15 und 10 cm Kiessand als
Sauberkeitsschicht. Fugen mit Zementmörtel verfüllen
und glattstreichen.'
Menge: 4,000 m2

**08.0050 Grabenböschung befestigen Breite bis 0,5 m*Tiefe bis 1 m Böschg.1zu1,5*Bodenkl. 3 bis 5 .. . Freitext ...**
Grabenböschung befestigen einschließlich Erdarbeiten
für Bettung und Befestigung. Überschüssigen Boden der
Verwertung nach Wahl des AN zuführen. Abgerechnet wird
die abgewickelte Fläche der Böschungsbefestigung.
Breite der Befestigung bis 1 bis 1,5 m.
Grabentiefe bis 1 m.
Neigung der Grabenböschung 1 zu 1,5.
In Boden der Klassen 3 bis 5.
Befestigung = Natursteinpflaster Kantenlänge 15-25 cm,
in Beton C 12/15 und 10 cm Kiessand als
Sauberkeitsschicht. Fugen mit Zementmörtel verfüllen
und glattstreichen. Rohrausläufe umpflastern. '
Menge: 8,000 m2

**08.0060 Kunststoffleitung herst. m. Erdarbeit. '....' Rohrverb. Wahl AN Bettung Typ 1 Tiefe bis 2,0 m Überdeckg. 1-2 m Ohne Wasserhaltg Aush.s.lag./entf.**
Entwässerungsleitung aus Kunststoffrohren nach statischen und konstruktiven Erfordernissen herstellen. An-
schluss an Schacht sowie Formstücke werden gesondert
vergütet.
Einschl. Erdarbeiten
Rohr DN/ID 250
Rohr aus PE-HD.
Rohrverbindung nach Wahl des AN.
Bettung nach DIN EN 1610, Typ 1.
Fließsohlentiefe über 1,00 bis 1,75 m.
Überdeckungshöhe über 1,00 bis m.
Straßenverkehrslast = LM 1 nach DIN EN 1991-2. Statische Berechnung aufstellen und liefern.

Fließsohlentiefe bis 2,0 m.
Überdeckungshöhe über  bis 1,75, m.
Wasserhaltung wird gesondert vergütet.
Aushub seitlich lagern und zum Verfüllen des Leitungsgrabens einschließlich Leitungszone verwenden.
Es ist mit ca 15 v.H. Bodenaustausch zu rechnen,
Überschüssigen Boden zur Auffüllung ehem. Teich,
Dorfanger und Angleichung der Bankette an den
Seitenbereich nutzen;
und nicht wiederverwendbaren Boden Aushub der
Verwertung nach Wahl des AN zuführen.
Menge: 95,000 m

**08.0070 Leitungszone verfüllen '....' Rohr DN 300**
StL-Nr. 2061103429905
Boden in Leitungszone nach DIN EN 1610 über Bettung
einbauen und verdichten.
Boden 'Auf Anweisung der Bauleitung; für Leitungszone
geeignet'
(21)
Rohr DN 300.
Menge: 95,000 m

**08.0080 Boden liefern und einbauen**
Material liefern, profilgerecht lagenweise einbauen
und verdichten.
Material = Grobkörniger Boden.
Einbaustelle = auf Anweisung AG; Kanal
Das Herstellen des Planums wird gesondert vergütet.
Abgerechnet wird nach Auftragsprofilen.
Menge: 10,000 m3

**08.0090 Formstück)nach Unterlage AG**
Formstück in Rohrleitung einbauen. Vergütet wird der
Mehraufwand für den Einbau der Formstücke
gegenüber der bis zur Innenfläche der Sammelrohrleitung
durchgemessenen Rohrleitung.
 Formstück 'Winkel, Muffen, Gegenstücke u.ä.'
(21)Material Wahl AN
(31)Durchgangsrohr '.nach Unterlage AG...'
(41)
Menge: 1,000 Psch

**08.0100 Fertigteil- Schacht herstellen BetFT 4034-1 DU = 1000 mm Steig. DIN 1211 l**
Fertigteil-Schacht mit Schachthals einschließlich der
Öffnungen für die Rohranschlüsse herstellen. Erforderliche Auflagerringe einbauen. Schachtabdeckung und An-
schluss der Rohrleitungen werden gesondert vergütet.
Material = Betonfertigteil nach DIN 4034-Teil 1.
Schacht DU = 1000 mm.
Steigeisen zweiläufig nach DIN 1211, 4 St/m einbauen.
Lichte Schachttiefe über 1 bis 3,5 m.
Auflager = gewachsener Boden.
Schachtsohle mit Beton-Halbschale als Durchlaufrinne,
übrige Sohle aus Beton C 20/35 mit Zementglattstrich
herstellen.
Menge: 3,000 St

**08.0110 Absetzschacht herstellen Durchmesser 1500 '....' W+B=BetFertTeile Steig. DIN 1211 Aufl.Beton, 10 cm**
Absetzschacht mit Schachthals nach DIN 4034-Teil 1 mit
dichter Sohle als Teil einer Versickeranlage einschließlich der Öffnungen für die Rohranschlüsse, mit
Tauchwand und Prallplatte, nach Unterlagen des AG herstellen. Schachtabdeckungen, Anschlüsse der Rohrleitungen und Erdarbeiten werden gesondert vergütet.
Lichter Schachtdurchmesser 1500 mm.
Schachttiefe '2,50 m....'
(22)
Schachtunterteil = Betonfertigteile nach DIN 4034- Teil
1.
Steigeisen zweiläufig nach DIN 1211, 4 St/m einbauen.
Auflager aus Beton B 15, 10 cm dick, herstellen.
Menge: 1,000 St

**08.0120 Schachtabdeckung aufsetzen DIN 19584, D,B*Deckel/Einlage Höhe Zug um Zug*Distanzst.+Mörtel**
StL-Nr. 206110452101201
Schachtabdeckung nach DIN 1229, mit lichter Weite mindestens 610 mm und rundem Rahmen, aufsetzen.
Klasse D 400, Ausführung nach DIN 19584,mit Rahmen aus
Gusseisen mit Beton.
Deckel mit dämpfender Einlage.
Schachtabdeckung zunächst provisorisch auflegen und
entsprechend Bauablauf Zug um Zug bis auf planmäßige
Höhe setzen.
Fuge zwischen Fertigteilen mit Mörtel MG III nach DIN
1053 unter Verwendung von mindestens 3 Distanzstücken
entsprechender Festigkeit füllen. Füllung glattstreichen.
Menge: 4,000 St

**08.0130 Anschluß an Schächte**
Anschlüsse von Leitungssystemen (Beton, PVC) an Vorh.
Schächten, Beton DN 1000, Mit Muffen, Gelenkstücken
u.ä; DN nach Unterlage AN; Ausführung einschl. aller
damit verbundenen Leistungen.
Menge: 4,000 St

**08.0140 Regeneinläufe mit Sandfang und Mulden/Pultaufsatz 50/50/**
Regeneinlauf aus Betonfertigteilen nach DIN 4052 mit
Aufsatz
Nach Unterlage AG in Pultform/Mulde 50*50 liefern,
setzen und anschließen, einschl. der erforderlichen
Erdarbeiten
 in der GWK 3/4 (Freilegen der Anschlußleitung). Die
Herstellung
 der Verbindung mit der Anschlußleitung der
Regeneinläufe
 einschl. aller Formteile ist mit dem EP
abgegolten. Fugen mit Mörtel MG III nach DIN 1053
dicht verfüllen. Füllung glattstreichen. Erdarbeiten im
Boden der Klassen 3 bis 4 sowie gegebenenfalls
erforderlichen Verbau ausführen. Sandfang 2a,
Muffenteil Schaftteil
6a, Auflagerring Form 10a, Auflager aus Beton B 15, 10
cm
dick, herstellen einschl. Anschlüsse mit Abdichtung.
Anschlußleitung aus Kunststoff DN 150. Aushubtiefe bis
UK Auflager, Aushub in Eigentum des AN
übernehmen und von der Baustelle entfernen.
Füllmaterial liefern und einbauen.
Die Lieferung und der Einbau des Sandfangeimers, Form A
sind Bestandteil des EP.
Ferner die entsprechenden Abdichtungsbleche am
Einlaufrost zur Anschlußherstellung an den Bord und der
Pflasterdecke.
Menge: 4,000 Stck

**08.0150 Rohrverlegung für Regeneinläufe DN 150**
KG- Rohre DN 150, aus PVC-U mit angeformter Steckmuffe
liefern und verlegen. Die Einbindung in den
Hauptsammler ist einschl. aller erforderlichen
Arbeiten,
(einschl. Erdarbeiten), mit dem EP abgegolten.
Auch in Überfahrten - Sickerleitungen
Menge: 20,000 m

**08.0160 Dichtheit prüfen DN 300-600 mm ' Prüf. Wahl AN**
Entwässerungsrohrleitung auf Dichtheit nach DIN EN 1610
prüfen. Erforderliche Verankerungen und Rohrverschlüsse
herstellen und beseitigen. Notwendigen Füllstoff liefern und ableiten.
Rohr DN über 300 bis 600 mm.
Prüfung '..Haltungen nach Unterlage AG..'
(22)
Prüfung nach Wahl des AN.
Menge: 1,000 Psch

**08.0170 Kameradurchfahru- ng ausführen DN ü.300 bis 600 '....' Vor Betrieb Ausw. 3-fach CD(ROM)**
StL-Nr. 206110910291201
Kameradurchfahrung von Entwässerungsrohrleitungen ausführen. Auf Schadstellen untersuchen und auf
Datenträger dokumentieren. Datenträger dem AG
übergeben.
Rohr DN über 300 bis 600 mm.
Haltungslänge '..nach Unterlage AG..'
(22)
Leitung vor Inbetriebnahme prüfen.
Auswertung mit Angabe von Haltung, Rohrmaterial, Rohrdurchmesser, Haltungslänge, Gefälle im Rohr und Stationierung von seitlichen Zuläufen und Schadstellen
schriftlich in 3-facher Ausfertigung vorlegen.
Datenträger = CD(ROM), aufbereitet in Video-codec nach
Unterlagen des AG.
Menge: 95,000 m

**08.0180 Bordsteine aus Beton setzen BSt. RB 180x220 Dichtstreifen An Rinne mit DF '....' bis 10 cm unt.OK '....'**
StL-Nr. 21111531009012919
Bordsteine aus Beton setzen.
Bordstein RB 180 x 220.
Einlegen von Dichtstreifen je Bordsteinstoß.
Bordstein mit Bewegungsfugen an Rinne.
Bordstein 'einscl. Radiensteine,..zur Wasserführung
einchl. Absenkung'
(42)
Rückenstütze bis 10 cm unter Oberkante Bordstein.
Fundamentbeton '..16/22..'
(52)
Menge: 60,000 m

**08.0190 Anschluss a. Fuge m. Fugenm. herst.*Deckschicht Tiefe 35 mm*Breite 15 mm Fugenmasse N1**
StL-Nr. 21911391291053002
Anschluss als Fuge mit Fugenmasse herstellen.
Fuge 'Längs- und Querfugen sowie als Randfugen vor
Borden, Gossen, Übergängen, Abläufen u. ä. einschl.
erforderlicher Schneidarbeiten zur Herstellung des
Fugenspalts.'
In der Asphaltdeckschicht ausbilden.
Fugenspalttiefe = 35 mm.
Fugenspaltbreite = 15 mm.
Mit heiß verarbeitbarer Fugenmasse Typ N1, einschließlich zugehörigem und zuvor aufgetragenem Voranstrichmittel.
Menge: 60,000 m

### Gewerk 09 Kompensationsmaßnahmen

#### Titel 09.01 Ausgleichsmaßnahmen

*Hinweis*
Vorbemerkung:
Durch den Bieter ist das regionale Vorkommen Gebiet der
Pflanzen/Bäume zwingend anzugeben.
Ein entsprechender Beleg ist dem Angebot beizulegen.
Die regionale Herkunft gilt als nachgewiesen, wenn die
Baumschule ein anerkanntes Herkunftszeugnis vorlegen
kann, das eine durchgängige Herkunftssicherung,
angefangen von der Ernte, über die Gehölzzucht bis hin
zum Vertrieb bestätigt.

**09.01.0010 Miner. Bodenverb. stoff liefern '....' lose anliefern**
StL-Nr. 2181071069001
Mineralischen Bodenverbesserungsstoff liefern.
Bodenverbesserungsstoff '.nach Wahl AN...'
(21)
Lieferform = Lose. Abgerechnet wird nach Aufmaß auf dem
Fahrzeug auf der Baustelle.
Menge: 1,500 m3

**09.01.0020 Bodenverbesserun- gsstoff ausbringen 'pro Pflanzgrube 20 l/Gehölz Einzelgehölz**
Bodenverbesserungsstoff ausbringen. Bodenverbesserungsstoff liefern wird gesondert vergütet.
Bodenverbesserungsstoff 'nach nWahl AN....'
(31)
Ausbringmenge = 20 l/Gehölz.
Vegetation = Einzelgehölz.
Menge: 1,000 Psch

**09.01.0030 Planzsubstrat**
Pflanzsubstrat in Pflanzgrube einbauen. Pflanzsubstrat
nach Unterlagen des AG liefern.
Abgerechnet wird nach Größe der Pflanzgrube.
Menge: 1,000 m3

**09.01.0040 Pflanzscheibe mulchen Pflanzsch. DU 80 Nadelholzr. 10/40 Dicke 5 cm**
StL-Nr. 2181073603101
Menge: 6,000 St

**09.01.0050 Ortstypische Bäume liefern Al C 50 14-18**
Bäume liefern
Spitzahorn2 SkBergahorn2 SkElsbeere1 SkWinterlinde
  1 Skmit Container, Inhalt 50 Liter, Stammumfang14 bis
18 cm.Standorte werden vor Ort durch den Baulastträger
festgelegtPflanzungen im Umkreis von bis 5 km
Menge: 6,000 St

**09.01.0060 Hochstamm (ortstypisch) pflanzen H**
Hochstamm, Alleebaum, Stammbusch oder Solitär pflanzen.
Pflanzschnitt durchführen. Pflanzloch herstellen.
Brauchbaren Boden wieder einbauen. Gehölz liefern wird
gesondert vergütet.
Hochstamm/Stammbusch, Stammumfang über 14 bis 18 cm,
Solitär mit Ballen/Container.
Pflanzung 'Herbstpflanzung'
(22)
Gießrand aus anstehendem Boden herstellen, Mindesthöhe
des Gießrandes über der Pflanzscheibe 20 cm, Durchmesser 80 cm.
Überschüssigen Boden seitlich einplanieren.
Menge: 6,000 St

**09.01.0070 Baumverankerung (Pfahlbock) herst .**
Baumverankerung als Pfahlbock herstellen. Pfähle gekegelt und gespitzt, standfest einschlagen.
Pfahlbock mit drei Pfählen.
Pfahllänge 3,00 m, Zopfdurchmesser 8 bis 10 cm.
Pfahl aus Nadelholz geschält und imprägniert.
Zwei Bindungen je Pfahl.
Bindung = Kokosstrick, mitteldick (1 kg = 80 m), Bindung aus doppelter 8er-Schlaufe auf Abstand umwickelt,
Bindung an Pfahl oder Querlatte annageln.
Menge: 6,000 St

**09.01.0080 Einzelgehölz pflegen**
Hochstamm, Stammbusch, Solitärpflanze oder Heister in
Einzelstellung pflegen. Unerwünschter Aufwuchs der Verwertung nach Wahl des AN zuführen.
Pflegegang '
Herstellungs-/Fertigstellungspflege im Pflanzjahr.'
(21)
Während '
Entwicklungspflege: zweimalig pro Vegetationsperiode
1. Pflege: erstes Jahr nach Herstellung
2. Pfege:..zweites Jahr nach Herstellung
3. Pflege: drites Jahr nach Pflege.'
(22)
Pflanzscheibe, gemulcht, jäten.
Gießrand aus anstehendem Boden erhalten, Gießmuldenhöhe
20 cm, Durchmesser 80 cm.
Pflanzscheibengröße, Durchmesser über 80 bis 100 cm.
Stamm- und Stockaustriebe entfernen und der Verwertung
nach Wahl des AN zuführen.
Pfähle und Bindungen nachbessern, zu enge Bindungen lockern. Ersetzen fehlender Pfähle wird gesondert
vergütet.
Gehölze richten und antreten, zu schwach austreibend
zurückschneiden, abgestorbene Gehölze/Gehölzteile entfernen und der Verwertung nach Wahl des AN zuführen.
Menge: 6,000 St

**09.01.0090 Verbiss-/ Fegeschutz herstellen Wickelmanschette**
Schutzvorrichtung an Gehölz gegen Verbiss- und Fe-
geschäden durch Wild herstellen.
Vorrichtung = Wickelmanschette aus Kunststoff.
Höhe = 1,50 m.
Vorrichtung bodenbündig anbringen und verankern.
Menge: 6,000 St

**09.01.0100 Wässern**
Bäume im Zuge der Pflege/Gewährleistung
wässern im Zuge der Gehölzpflege;
ggf. bei entsprechender Witterung zusätzlich nach Wahl
AN.
Wasser liefern, Mindestmenge pro Arbeitsgang: 20 l pro
Baum
Menge: 1,000 Psch

USt %: 19,00
